# Al-Top - Kit nivel FRE208 con trípode y mira

- Propiedad del archivo: CONSTRUNARIO
- Formato: FIEBDC-3/2012
- Programa: Construnario Versión 3.50
- Fecha de los precios: 16/10/2018
- Divisa: EUR

**KITFRE208** u Al-Top - Kit nivel FRE208 con trípode y mira
Incluye: - Nivel FRE208. - Trípode extensible 700024. - Mira telescópica láser ajustable 2m. Características técnicas: - Precisión: ± 2.5mm/10m - Alcance con receptor: 300 m diámetro - Cinco velocidades de rotación: 0-60-120-300-600 r.p.m. - 4 funciones de escaneo: ángulos 10º, 45º, 90º, 180º - Fuente láser: 635 nm - Precisión punto de aplome: ± 1mm/1.5 m - Distancia operativa control remoto: 20 m - Temperatura de funcionamiento: -20ºC + 50ºC - Impermeable y antipolvo: sí, IP55 - Dimensiones: 185 x 140 x 140 (largo, ancho, alto) - Peso: 2 Kg. Baterías recargables. Ideal para trabajos en interiorismo y exterior. Con amplias variedades de aplicaciones horizontales, verticales, aplomado y escuadra. - Sistema de autonivelado electrónico. - Autonivelado vertical/horizontal. - Punto 90º para escuadras. - Punto para aplomar arriba/abajo. - Función de escaneo. - Control remoto. - Alerta de variación de altura.
