# Alt-Top - FRE301 Nivel rotativo de alta precisión vertical/horizontal

- Propiedad del archivo: CONSTRUNARIO
- Formato: FIEBDC-3/2012
- Programa: Construnario Versión 3.50
- Fecha de los precios: 16/10/2018
- Divisa: EUR

**FRE301** u Alt-Top - FRE301 Nivel rotativo de alta precisión vertical/horizontal
Características técnicas: - Precisio´n: ±3 mm a 30 m - Alcance con receptor: 300 m dia´metro - Cinco velocidades de rotacio´n: 0-60-120-300-600 r.p.m - 4 Funciones de escaneo: a´ngulos 10º, 45º, 90º, 180º - Fuente la´ser: 635 nm - Precisión punto de aplome: ±1 mm/1.5 m - Distancia operativa control remoto: 20 m. - Temperatura de funcionamiento: -20ºC + 50ºC - Impermeable y antipolvo: si, IP55 - Dimensiones: 150 x 128 x 161 (largo, ancho, alto) - Peso: 1,5 Kg. Bateri´as recargables Ideal para trabajos en interiorismo y exterior. Con amplias variedades de aplicaciones horizontales, verticales, aplomado y escuadra. Accesorios incluidos: - Maleti´n ri´gido. - Detector con soporte para la´ser FRD600. - Pack bateri´as NiCd para la´ser. - Cargador para bateri´as. - Control remoto. - Gafas rojas intensificadoras. - Sen~al imantada roja. - Soporte para detector.
