# Alt-Top - FRE205B Nivel láser autonivelante de plano horizontal

- Propiedad del archivo: CONSTRUNARIO
- Formato: FIEBDC-3/2012
- Programa: Construnario Versión 3.50
- Fecha de los precios: 16/10/2018
- Divisa: EUR

**FRE205B** u Alt-Top - FRE205B Nivel láser autonivelante de plano horizontal
Características técnicas: - Precisio´n: +- 2mm cada 10 metros - Rango de autonivelacio´n: 5o - Alcance con receptor: 400 metros (dia´metro) - Temperatura de trabajo: -20oc + 50o c - La´ser visible: clase II - Alimentacio´n: recargables DC 4 o bateri´as alcalinas - Dimensiones: 190 (l)x145 (ancho)x166 (alto) mm. - Peso: 1- 2 kg. - Impermeable: IP54 Nivel láser sencillo de manejar con tan solo dos botones, muy robusto con cabezal protegido para caídas. resistente al agua y a las condiciones extremas de trabajo. H.I. sistema de alerta en caso de desnivelación del instrumento. Soporte de transporte. Accesorios incluidos: - La´ser FRE205B - Detector DFRE 205B con soporte - Gafas intensificadoras - Bateri´as recargables - Cargador - Adaptador para pilas alcalinas - Estuche.
