# Alt-Top - FRD360 Nivel láser autonivelante de plano horizontal

- Propiedad del archivo: CONSTRUNARIO
- Formato: FIEBDC-3/2012
- Programa: Construnario Versión 3.50
- Fecha de los precios: 16/10/2018
- Divisa: EUR

**FRD360** u Alt-Top - FRD360 Nivel láser autonivelante de plano horizontal
Características técnicas: - Precisión: Fina ± 2 mm a ± 10 m - Alimentación: Baterías recargables - Tiempo de operación: 40 horas - Temperatura de trabajo: -20ºC + 50ºC - Dimensiones: 376 x 180 x 49 mm - Peso: 3,1 Kg Recepción de 360º con display brillante de gran visibilidad, compatible con todos los láser rotativos del mercado.
