# B4359 - Blanco ultra - Tonos suaves y pastel de Sonae Arauco

- Propiedad del archivo: CONSTRUNARIO
- Formato: FIEBDC-3/2012
- Programa: Construnario VersiĆ³n 3.30
- Fecha de los precios: 01/10/2018
- Divisa: EUR

**B4359_PB** u B4359 - Blanco ultra - Tonos suaves y pastel de Sonae Arauco
Superficie decorativa, disponible en Melamina, Laminado y Compacto, con acabado en Soft Light (LP)
