# F2250 - Moonscape ceniza - Fantasias de Sonae Arauco

- Propiedad del archivo: CONSTRUNARIO
- Formato: FIEBDC-3/2012
- Programa: Construnario Versión 3.30
- Fecha de los precios: 01/10/2018
- Divisa: EUR

**F2250_PB** u F2250 - Moonscape ceniza - Fantasias de Sonae Arauco
Superficie decorativa, disponible en Melamina y Laminado, con acabado en Stucco (STU) y Super Mate (SMA). En Laminado está también disponible con acabado Quarry (QUA) y en Compacto con acabado Soft Light (LP)
