# Lavabo fijo Prestosan 860, sin grifo - Prestosan Serie 800 De Prestoequip

- Propiedad del archivo: CONSTRUNARIO
- Formato: FIEBDC-3/2012
- Programa: Construnario Versión 3.30
- Fecha de los precios: 25/09/2014
- Divisa: EUR

**80600CSP** u Lavabo fijo Prestosan 860, sin grifo - Prestosan Serie 800 De Prestoequip
• Fácil acceso para la silla de ruedas bajo el lavabo. • Borde de fácil agarre para levantarse o sentarse. • Apoyo anatómico para codos. • Plano inclinado antisalpicaduras. • Suministrado con válvula, sifón y desagüe flexible. • Dimensiones: 680 x 580 mm. • Con ménsula fija.
