# Lavabo con inclinación neumática Prestosan 871, con grifo - Prestosan Serie 800 De Prestoequip

- Propiedad del archivo: CONSTRUNARIO
- Formato: FIEBDC-3/2012
- Programa: Construnario Versión 3.30
- Fecha de los precios: 26/10/2015
- Divisa: EUR

**80701CSP** u Lavabo con inclinación neumática Prestosan 871, con grifo - Prestosan Serie 800 De Prestoequip
• Fácil acceso para la silla de ruedas bajo el lavabo. • Borde de fácil agarre para levantarse o sentarse. • Apoyo anatómico para codos. • Plano inclinado antisalpicaduras. • Suministrado con válvula, sifón y desagüe flexible. • Dimensiones: 680 x 580 mm. • Con ménsula neumática. • Barra de accionamiento sobre pistón hidráulico colocada bajo el frontal del lavabo. • La altura del frente del lavabo se puede variar en 110 mm.
