# Mampara elevable de largo variable Prestosan 5800 - Mampara elevable de largo variable De Prestoequip

- Propiedad del archivo: CONSTRUNARIO
- Formato: FIEBDC-3/2012
- Programa: Construnario Versión 3.30
- Fecha de los precios: 29/04/2016
- Divisa: EUR

**95800CSP** u Mampara elevable de largo variable Prestosan 5800 - Mampara elevable de largo variable De Prestoequip
Mampara elevable con dos hojas correderas y una plegable que giran sobre el perfil de fijación a la pared. • Cantos de aluminio lacado en blanco y paneles sintéticos “gotas de agua”. • Sistema de elevación (20 cm) que impide el arrastre de las gomas de ajuste y facilita su manipulación. • Ajuste al suelo con una simple presión, que garantiza la máxima estanqueidad. • Fácil acceso al plato de ducha. • Diseño adaptable a cualquier necesidad. • Largo variable de 720 a 1.150 mm y altura 900 mm. 1. Montaje a izquierda. 2. Montaje a derecha.
