# Inodoro suelo Prestowash 710, pulsación a distancia, con asiento - Prestowash 710 De Prestoequip

- Propiedad del archivo: CONSTRUNARIO
- Formato: FIEBDC-3/2012
- Programa: Construnario Versión 3.30
- Fecha de los precios: 26/10/2015
- Divisa: EUR

**87100CSP** u Inodoro suelo Prestowash 710, pulsación a distancia, con asiento - Prestowash 710 De Prestoequip
Inodoro en porcelana de fijación al suelo con diseño ergonómico para personas con discapacidad o movilidad reducida. • Apertura frontal para su uso como bidet. • Vaso alargado. • Altura elevada para facilitar el traslado de la silla de ruedas al inodoro. • Salida dual a suelo o pared. • Opcional: sólo asiento o asiento y tapa. • Suministrado con cisterna de ABS. • Descargador neumático de fácil accionamiento, con posibilidad de instalarlo a distancia.
