# Inodoro suelo Prestowash 730, doble descarga, con asiento-tapa - Prestowash 730 De Prestoequip

- Propiedad del archivo: CONSTRUNARIO
- Formato: FIEBDC-3/2012
- Programa: Construnario Versión 3.30
- Fecha de los precios: 25/09/2014
- Divisa: EUR

**87301CSP** u Inodoro suelo Prestowash 730, doble descarga, con asiento-tapa - Prestowash 730 De Prestoequip
Inodoro en porcelana de fijación al suelo con diseño ergonómico para personas con discapacidad o movilidad reducida. • Apertura frontal para su uso como bidet. • Vaso alargado. • Altura elevada para facilitar el traslado de la silla de ruedas al inodoro. • Salida dual a suelo o pared. • Opcional: Sólo asiento o asiento y tapa. • Suministrado con cisterna exterior de ABS de doble descarga sin pulsación a distancia.
