# Prestoequip - Prestosan Basic - Ménsula neumática sin grifo - Prestosan Basic neumático De Prestoequip

- Propiedad del archivo: CONSTRUNARIO
- Formato: FIEBDC-3/2012
- Programa: Construnario Versión 3.30
- Fecha de los precios: 05/11/2018
- Divisa: EUR

**88700CSP** u Prestoequip - Prestosan Basic - Ménsula neumática sin grifo - Prestosan Basic neumático De Prestoequip
Lavabo inclinable en porcelana con frente cóncavo que permite un fácil acceso al lavabo y al grifo. Lavabo ergonómico con inclinación neumática realizado en cerámica con frente cóncavo y barra de accionamiento sobre pistón hidráulico colocada bajo el frontal del lavabo para facilitar el uso de usuarios en silla de ruedas. Fácil acceso para la silla de ruedas bajo el lavabo. Barra de accionamiento sobre pistón hidráulico colocada bajo el frontal del lavabo. La altura del frente del lavabo se puede variar en 110 mm. Borde de fácil agarre para levantarse o sentarse. Con apoyo anatómico para codos, cómodo y elegante. Plano inclinado antisalpicaduras. Dimensiones: 575 x 670 mm. Suministrado con válvula, sifón y desagüe flexible. Dimensiones: 575 x 670 mm. No suministrado con grifo gerontológico.
