# Prestoequip - Prestosan Basic - Ménsula fija con grifo - Prestosan Basic fijo De Prestoequip

- Propiedad del archivo: CONSTRUNARIO
- Formato: FIEBDC-3/2012
- Programa: Construnario Versión 3.30
- Fecha de los precios: 05/11/2018
- Divisa: EUR

**88601CSP** u Prestoequip - Prestosan Basic - Ménsula fija con grifo - Prestosan Basic fijo De Prestoequip
Conjunto de lavabo fijo en porcelana con frente cóncavo y grifo mezclador gerontológico. Lavabo fijo realizado en cerámica con frente cóncavo para facilitar el uso de usuarios en silla de ruedas. Fácil acceso para la silla de ruedas bajo el lavabo. Borde de fácil agarre para levantarse o sentarse. Con apoyo anatómico para codos, cómodo y elegante. Suministrado con válvula, sifón y desagüe flexible.Dimensiones: 575 x 670 mm. Suministrado con grifo gerontológico monomando PRESTODISC 640 de caño telescópico extraíble.
