# Gasificación de lodos

- Propiedad del archivo: CONSTRUNARIO
- Formato: FIEBDC-3/2012
- Programa: Construnario Versión 3.30
- Fecha de los precios: 21/11/2018
- Divisa: EUR

| Código | Descripción |
|---|---|
| CGRE_2 | Gasificación de lodos |
