# FLATSCREEN CLEANER - Limpiador de pantallas, TFT, LCD, etc…Efecto espuma - de CRC

- Propiedad del archivo: CONSTRUNARIO
- Formato: FIEBDC-3/2012
- Programa: Construnario Versión 3.51
- Fecha de los precios: 26/11/2018
- Divisa: EUR

**32221_AA** u FLATSCREEN CLEANER - Limpiador de pantallas, TFT, LCD, etc…Efecto espuma - de CRC
Limpieza segura para todo tipo de pantallas planas, LCD o TFT y vidrios de escáners. Formulación de espuma estable que no escurre ni gotea. Elimina rápidamente diferente tipo de suciedad y contaminación de pantallas táctiles y monitores. Su uso es adecuado en una gran variedad de superficies difíciles en todo tipo de industrias. Código EAN: 5412386057816
