# FAST DRY DEGREASER - Desengrasante de evaporación rápida - de CRC

- Propiedad del archivo: CONSTRUNARIO
- Formato: FIEBDC-3/2012
- Programa: Construnario Versión 3.51
- Fecha de los precios: 26/11/2018
- Divisa: EUR

**31927_AA** u FAST DRY DEGREASER - Desengrasante de evaporación rápida - de CRC
Limpiador de secado rápido para equipos industriales.Un limpiador rápido y enérgico a base de disolventes, para mantener un rendimiento óptimo. Disuelve rápidamente grasas, aceites, lubricantes, alquitranes y adhesivos de cualquier pieza metálica. Código EAN: 5412386008405
