# INDUSTRIAL DEGREASER - Desengrasante industrial. No deja residuo. - de CRC

- Propiedad del archivo: CONSTRUNARIO
- Formato: FIEBDC-3/2012
- Programa: Construnario Versión 3.51
- Fecha de los precios: 26/11/2018
- Divisa: EUR

**10321_AI** u INDUSTRIAL DEGREASER - Desengrasante industrial. No deja residuo. - de CRC
Limpiador de alto rendimiento que disuelve y remueve grasas, aceites, lubricantes, adhesivos y suciedad de equipos, maquinaria y piezas metálicas. Se puede usar también como eliminador de carbón en areas de procesado de alimentos. Código EAN: 5412386059124
