# LECTRA CLEAN II - Desengrasante alto punto inflamación para equipos eléctricos - de CRC

- Propiedad del archivo: CONSTRUNARIO
- Formato: FIEBDC-3/2012
- Programa: Construnario Versión 3.51
- Fecha de los precios: 26/11/2018
- Divisa: EUR

**10315_AA** u LECTRA CLEAN II - Desengrasante alto punto inflamación para equipos eléctricos - de CRC
Desengrasante de equipos y motores eléctricos. Elimina suciedad fuerte tipo grasa, aceite y otros contaminantes. Su alto punto de inflamación (63°C) lo hace adecuado para su uso en grandes piezas y con mayor seguridad durante la aplicación. Código EAN: 5412386107351
