# DUST FREE HFO 360 - Gas seco - de CRC

- Propiedad del archivo: CONSTRUNARIO
- Formato: FIEBDC-3/2012
- Programa: Construnario Versión 3.51
- Fecha de los precios: 26/11/2018
- Divisa: EUR

**33114_AA** u DUST FREE HFO 360 - Gas seco - de CRC
- Soplador de polvo no inflamable. Gas HFO. Bajo GWP Código EAN: 5412386067938
