# POLYMER REMOVER - Decapante enérgico en espuma. Elimina plásticos, caucho y restos cargonizados - de CRC

- Propiedad del archivo: CONSTRUNARIO
- Formato: FIEBDC-3/2012
- Programa: Construnario Versión 3.51
- Fecha de los precios: 26/11/2018
- Divisa: EUR

**32961_AA** u POLYMER REMOVER - Decapante enérgico en espuma. Elimina plásticos, caucho y restos cargonizados - de CRC
Limpiador de moldes para trabajos pesados. Mezcla de disolventes altamente eficaces y potentes desarrollada para su uso en moldes y matrices muy sucios para eliminar una variedad de depósitos de moldeo. • Producto de espuma que se adhiere a la superficie del molde y facilita un contacto firme con la contaminación. • Elimina: plásticos, gomas y restos de resina, incluso cuando están carbonizados. • Formulación tixotrópica de máxima eficacia, incluso en superficies verticales. • Deja la superficie limpia y seca después de la aplicación. Código EAN: 5412386065750
