# NSR SENSITIVE - Desmoldeante sin silicona para plásticos con proceso posterior (pintado, impresión, etc). Para plásticos y gomas. Hasta 230ºC - de CRC

- Propiedad del archivo: CONSTRUNARIO
- Formato: FIEBDC-3/2012
- Programa: Construnario Versión 3.51
- Fecha de los precios: 26/11/2018
- Divisa: EUR

**32964_AA** u NSR SENSITIVE - Desmoldeante sin silicona para plásticos con proceso posterior (pintado, impresión, etc). Para plásticos y gomas. Hasta 230ºC - de CRC
Agente desmoldeante sin silicona para plásticos sensibles que se pueden pintar. Agente desmoldeante para plásticos y gomas. • Película incolora. • No interfiere en operaciones después del moldeo como pintado, imprimado, pegado o cubrición. • Temperatura operacional hasta +150°C. • Ofrece un deslizamiento excepcional durante el desmoldeo de polímeros sensibles a la rotura por estrés. • Un excelente deslizamiento permite que se puedan hacer formas complicadas con movimientos rápidos. Código EAN: 5412386065699
