# NSR FOOD - Desmoldeante para inyección de plásticos. Certificado NSF-M1. Hasta 200ºC - de CRC

- Propiedad del archivo: CONSTRUNARIO
- Formato: FIEBDC-3/2012
- Programa: Construnario Versión 3.51
- Fecha de los precios: 26/11/2018
- Divisa: EUR

**32957_AA** u NSR FOOD - Desmoldeante para inyección de plásticos. Certificado NSF-M1. Hasta 200ºC - de CRC
Agente desmoldeante sin silicona de grado alimentario. Agente desmoldeante sin silicona con registro NSF para utilizar en moldes destinados para soportar alimentos. • Registro NSF M1. • Utilizado en moldes para envases alimentarios que van a tener un contacto directo con los alimentos. • No interfiere en operaciones posteriores del moldeo como el pegado o etiquetado, … • Película translúcida. • Temperatura operacional hasta +200°C. Código EAN: 5412386065644
