# NSR ULTRA THIN - Desmoldeante para plásticos transparentes, policarbonatos, ABS y poliamidas - de CRC

- Propiedad del archivo: CONSTRUNARIO
- Formato: FIEBDC-3/2012
- Programa: Construnario Versión 3.51
- Fecha de los precios: 26/11/2018
- Divisa: EUR

**32962_AA** u NSR ULTRA THIN - Desmoldeante para plásticos transparentes, policarbonatos, ABS y poliamidas - de CRC
Agente desmoldeante sin silicona con una mínima transferencia de producto. Formulación equilibrada que proporciona un excelente deslizamiento durante el desmoldeo sin contaminar las superficies transparentes por transferencia de producto. Ideal para usar con plásticos transparentes como el Policarbonato, ABS y poliamidas. • Ideal para aplicaciones de moldeo donde se precisan detalles finos y precisos. • No detiene las operaciones tras el moldeo (revestimientos anti reflectantes, pantallas anti niebla pegajosas,...) • Contiene Esterato de Zinc lo que da como resultado excelentes propiedades de deslizamiento. Código EAN: 5412386065668
