# NSR THERMO - Desmoldeante semi-permanente. Para gomas y la mayoría de termoplásticos. Hasta 250ºC - de CRC

- Propiedad del archivo: CONSTRUNARIO
- Formato: FIEBDC-3/2012
- Programa: Construnario Versión 3.51
- Fecha de los precios: 26/11/2018
- Divisa: EUR

**32977_AA** u NSR THERMO - Desmoldeante semi-permanente. Para gomas y la mayoría de termoplásticos. Hasta 250ºC - de CRC
Agente desmoldeantes sin silicona semipermanente. Agente desmoldeante sin silicona formulado para moldear una amplia variedad de gomas sintéticas y algunas termoplásticos de transformación a alta temperatura. • Forma un recubrimiento fino, homogéneo, inerte y térmicamente estable, del que se pueden obtener múltiples desmoldeos. • Secado rápido. El moldeo puede comenzar 5-10 minutos después de aplicarlo. • Temperatura operacional a +250°C. Código EAN: 5412386065781
