# SR FOOD - Desmoldeante de uso general. Certificado NSF-m1. Hasta 200ºC - de CRC

- Propiedad del archivo: CONSTRUNARIO
- Formato: FIEBDC-3/2012
- Programa: Construnario Versión 3.51
- Fecha de los precios: 26/11/2018
- Divisa: EUR

**32956_AA** u SR FOOD - Desmoldeante de uso general. Certificado NSF-m1. Hasta 200ºC - de CRC
Agente desmoldeante base silicona para Industria Alimentaria. Agente desmoldeante de silicona de alta pureza para moldes de envases especiales para preservar los alimentos. • Registro NSF M1 • Máxima temperatura operacional +200°C • Proporciona un buen brillo a los plásticos transparentes • Excelente deslizamiento para un moldeo sencillo de fundiciones de peso ligero Código EAN: 5412386065637
