# SR MULTI - Desmoldeante de uso general para todo tipo de termoplásticos. Hasta 200ºC - de CRC

- Propiedad del archivo: CONSTRUNARIO
- Formato: FIEBDC-3/2012
- Programa: Construnario Versión 3.51
- Fecha de los precios: 26/11/2018
- Divisa: EUR

**32836_AA** u SR MULTI - Desmoldeante de uso general para todo tipo de termoplásticos. Hasta 200ºC - de CRC
Agente desmoldeante base silicona de uso general. Agente de desmoldeante de uso general para todos los termoplásticos y muchos tipos de caucho. Como agente desmoldeante es muy versátil garantizando detalles precisos y mejorando el acabado de la superficie sin crecer en el molde. • Mejora el acabado superficial, minimiza las imperfecciones y mejora incluso las propiedades de moldeo de las herramientas bien pulidas • Operacional a +200°C • Puede ser utilizado como agente antiadherente en textiles, transformación de espuma e industrias del calzado • Propiedades de deslizamiento fabulosas para desmoldeo rápido • Proporciona un acabado superficial fino Código EAN: 5412386064975
