# MOULD PROTECT - Protector de moldes contra la corrosión. Película cerosa para larga duración - de CRC

- Propiedad del archivo: CONSTRUNARIO
- Formato: FIEBDC-3/2012
- Programa: Construnario Versión 3.51
- Fecha de los precios: 26/11/2018
- Divisa: EUR

**32839_AA** u MOULD PROTECT - Protector de moldes contra la corrosión. Película cerosa para larga duración - de CRC
Protección contra la corrosión de larga duración tipo ceroso. Protección sin silicona contra la corrosión para la protección de herramientas de moldes. Repele y desplaza la humedad, dejando una película durable, de alta calidad cerosa y protectora. Protección eficaz de larga duración. • Ideal para herramientas de molde, moldes y otras partes almacenadas de manera indefinida • Alta cubrición, película translúcida • Desplaza la humedad de las superficies de metal • Resiste a la influencia de la condensación debido a cambios de temperatura en el lugar de almacenamiento • Sin silicona Código EAN: 5412386064937
