# BLUE MOULD PROTECT - Protector de moldes contra la corrosión a corto plazo. Aceite fino transparente - de CRC

- Propiedad del archivo: CONSTRUNARIO
- Formato: FIEBDC-3/2012
- Programa: Construnario Versión 3.51
- Fecha de los precios: 26/11/2018
- Divisa: EUR

**32837_AA** u BLUE MOULD PROTECT - Protector de moldes contra la corrosión a corto plazo. Aceite fino transparente - de CRC
Protección contra la corrosión de color azul para herramientas de moldeo a corto plazo. Protección contra la corrosión sin silicona para las herramientas de moldeo. Registro NSF para su uso en envases y embalajes de la industria alimentaria. • Registro NSF H2 • Ideal para la protección a corto plazo de herramientas de molde, moldes y plantillas • El tinte azul altamente visible proporciona un método de identificación fácil para asegurar una cobertura completa • Desplaza la humedad de las superficies de metal • Sin silicona • No necesita limpieza ya que el producto se elimina durante los primeros ciclos de producción. Código EAN: 5412386064920
