# ADHESIVO DE CONTACTO - Adhesivo de contacto en spray - de CRC

- Propiedad del archivo: CONSTRUNARIO
- Formato: FIEBDC-3/2012
- Programa: Construnario Versión 3.51
- Fecha de los precios: 26/11/2018
- Divisa: EUR

**33103-ES** u ADHESIVO DE CONTACTO - Adhesivo de contacto en spray - de CRC
Adhesivo de contacto en spray. Adhesivo de contacto en spray, perfectamente adecuado para diferentes tipos de sustratos. La pulverización facilita el uso, incluso en superficies verticales que proporcionará un agarre instantáneo, permitiendo que se ejerza presión sobre la unión antes de que se consiga la máxima resistencia al curado. CARACTERÍSTICAS: • Fácil de usar para unir diferentes tipos diferentes de materiales. • Tiempo de adherencia: menos de 30 segundos. • Se presenta en spray, fácil de usar. • Proporciona uniones permanentes. • Líquido claro, color ámbar. • No contiene disolventes clorados. APLICACIONES: • Adecuado para alfombras y materiales de recubrimiento de suelos. • Para el montaje de poliéster reforzado con fibra de vidrio. • Se puede usar en madera, plásticos, papel, … Código EAN: 5412386067600
