# CONTACT CLEANER - Limpiador de contactos eléctricos - de CRC

- Propiedad del archivo: CONSTRUNARIO
- Formato: FIEBDC-3/2012
- Programa: Construnario Versión 3.51
- Fecha de los precios: 26/11/2018
- Divisa: EUR

**12101_AB** u CONTACT CLEANER - Limpiador de contactos eléctricos - de CRC
Efectivo limpiador de precisión para equipos eléctricos/electrónicos. Limpia rápidamente contactos y componentes. Elimina aceites finos, huellas dactilares y otros contaminantes. Probar en plásticos antes de su uso. Registro NSF Código EAN: 5412386001222
