# CONTACT CLEANER PLUS - Limpiador de óxido + lubricante para contactos eléctricos - de CRC

- Propiedad del archivo: CONSTRUNARIO
- Formato: FIEBDC-3/2012
- Programa: Construnario Versión 3.51
- Fecha de los precios: 26/11/2018
- Divisa: EUR

**32180_AC** u CONTACT CLEANER PLUS - Limpiador de óxido + lubricante para contactos eléctricos - de CRC
Limpieza, eliminación de óxido, lubricación y protección de contactos eléctricos. Seguro en plásticos y gomas. CRC Contact Cleaner Plus proporciona una limpieza + lubricación de larga duración y es seguro de usar en todas las superficies de metal, la mayoría de las gomas, plásticos y revestimientos. Contact Cleaner Plus no es corrosivo. No perjudica la capa de ozono Código EAN: 5412386057335
