# DUST CLEANER - de CRC

- Propiedad del archivo: CONSTRUNARIO
- Formato: FIEBDC-3/2012
- Programa: Construnario Versión 3.51
- Fecha de los precios: 26/11/2018
- Divisa: EUR

**32613_AA** u DUST CLEANER - de CRC
Gas inerte para eliminar el polvo de todo tipo de equipos de oficina e informáticos. Código EAN: 5412386062438
