# Pulverizador de bombeo - de CRC

- Propiedad del archivo: CONSTRUNARIO
- Formato: FIEBDC-3/2012
- Programa: Construnario Versión 3.51
- Fecha de los precios: 26/11/2018
- Divisa: EUR

**30463_AE** u Pulverizador de bombeo - de CRC
Pulverizador para todo tipo de productos. Código EAN: 5412386049392
