# Set Spray Master - Pistola + 5 difusores - de CRC

- Propiedad del archivo: CONSTRUNARIO
- Formato: FIEBDC-3/2012
- Programa: Construnario Versión 3.51
- Fecha de los precios: 26/11/2018
- Divisa: EUR

**30664_AA** u Set Spray Master - Pistola + 5 difusores - de CRC
Pistola especial aplicación aerosoles. Código EAN: 8422254105003
