# Pulverizador manual - de CRC

- Propiedad del archivo: CONSTRUNARIO
- Formato: FIEBDC-3/2012
- Programa: Construnario Versión 3.51
- Fecha de los precios: 26/11/2018
- Divisa: EUR

**32168_AA** u Pulverizador manual - de CRC
Pulverizador con válvula de latón.
