# MOULD CLEAN - Limpiador general base disolvente para moldes y herramientas - de CRC

- Propiedad del archivo: CONSTRUNARIO
- Formato: FIEBDC-3/2012
- Programa: Construnario Versión 3.51
- Fecha de los precios: 26/11/2018
- Divisa: EUR

**32840_AA** u MOULD CLEAN - Limpiador general base disolvente para moldes y herramientas - de CRC
Limpiador general de herramientas para moldes. Poderosa mezcla de disolventes formulada para eliminar una amplia gama de suciedad común en moldes, herramientas y matrices. • Elimina rápida y fácilmente aceites, grasas y viejas capas protectoras. • Es perfecto para eliminar agentes delmoldeantes viejos. Limpia los restos anteriores de los moldes. • Deja la superficie limpia, seca y sin residuos. • Disuelve los residuos de polímeros. Código EAN: 5412386064944
