# TRIFLOW - Lubricante con PTFE - de CRC

- Propiedad del archivo: CONSTRUNARIO
- Formato: FIEBDC-3/2012
- Programa: Construnario Versión 3.51
- Fecha de los precios: 26/11/2018
- Divisa: EUR

**31343_AA** u TRIFLOW - Lubricante con PTFE - de CRC
Lubricante con PTFE para expulsores y elementos de cierre Código EAN: 5412386059070
