# NSR DRY - Desmoldeante para inyección de plásticos. Película seca. Hasta 150ºC - de CRC

- Propiedad del archivo: CONSTRUNARIO
- Formato: FIEBDC-3/2012
- Programa: Construnario Versión 3.51
- Fecha de los precios: 26/11/2018
- Divisa: EUR

**32841_AA** u NSR DRY - Desmoldeante para inyección de plásticos. Película seca. Hasta 150ºC - de CRC
Agente desmoldeante enérgico sin silicona. Agente de liberación de molde de película seca, para trabajos de media presión. No contiene silicona. Proporciona una fácil liberación en todos los tipos termoplásticos y especialmente en siliconas y gomas. • No interfiere en operaciones posteriores del moldeo como pintado, imprimado, pegado o cubrición. • Operativo a +150°C. • No se acumula en el molde. • Transferencia limitada a las piezas del molde. Código EAN: 5412386064968
