# NSR WET - Desmoldeante para inyección de plásticos. Película Húmeda. Hasta 150ºC - de CRC

- Propiedad del archivo: CONSTRUNARIO
- Formato: FIEBDC-3/2012
- Programa: Construnario Versión 3.51
- Fecha de los precios: 26/11/2018
- Divisa: EUR

**32842_AA** u NSR WET - Desmoldeante para inyección de plásticos. Película Húmeda. Hasta 150ºC - de CRC
Agente desmoldeante enérgico, sin silicona, húmedo. Una película húmeda, agente de desmoldeo sin silicona que proporciona una excelente liberación en una amplia gama de materiales termoplásticos y termoendurecibles. • No interfiere en operaciones después del moldeo como pintado, imprimado, pegado o cubrición. • Operativo a +150°C. • No se acumula en el molde. • La película húmeda ofrece la posibilidad de desmoldear rápidamente piezas complicadas. Código EAN: 5412386064951
