# NSR SEMI PER - Desmoldeante para gomas y elastómeros. Moldeo rotacional. Semi-permanente - de CRC

- Propiedad del archivo: CONSTRUNARIO
- Formato: FIEBDC-3/2012
- Programa: Construnario Versión 3.51
- Fecha de los precios: 26/11/2018
- Divisa: EUR

**32958_AA** u NSR SEMI PER - Desmoldeante para gomas y elastómeros. Moldeo rotacional. Semi-permanente - de CRC
Agente desmoldeante base silicona semi-permanente. Resina de silicona de secado al aire, utilizada como agente de desmoldeo de polímeros en superficies más grandes. • Excelente rendimiento en instalaciones de producción de moldes rotacionales. • Desarrollado para gomas, elastómeros y termoestables. • Se comporta muy bien como agente desmoldeante para resinas de fundición en superficies planas y aplicaciones de pulido. Código EAN: 5412386065651
