# SR THERMO - Desmoldeante para poliester y epoxi. Temperatura >200ºC - de CRC

- Propiedad del archivo: CONSTRUNARIO
- Formato: FIEBDC-3/2012
- Programa: Construnario Versión 3.51
- Fecha de los precios: 26/11/2018
- Divisa: EUR

**32978_AA** u SR THERMO - Desmoldeante para poliester y epoxi. Temperatura >200ºC - de CRC
Agente desmoldeante enérgico base silicona. Agente desmoldente enérgico, de alta concentración en silicona. • Para utilizar específicamente en moldes de poliester y epoxies. • Resiste altas temperaturas (hasta +200°C) durante las reacciones exotérmicas de las resinas. • Acabado superficial liso. • Muy buena tixotropía. Código EAN: 5412386065767
