# FLEX SEAL - Formador de juntas. Silicona RTV. Color negro - de CRC

- Propiedad del archivo: CONSTRUNARIO
- Formato: FIEBDC-3/2012
- Programa: Construnario Versión 3.51
- Fecha de los precios: 26/11/2018
- Divisa: EUR

**32746-AA** u FLEX SEAL - Formador de juntas. Silicona RTV. Color negro - de CRC
Características: • Sellador a base de silicona para juntas. • Altamente viscoso y tixotrópico. • Excelente adhesión. • Buena resistencia a la temperatura hasta +250°C. Beneficios: • Muy buena elasticidad para todas las juntas flexibles. • Se puede aplicar en vertical o boca-abajo. • Resistente a vibraciones y a expansión térmica. Código EAN: 5412386064579
