# POWER STICK - Adhesivo extrafuerte - de CRC

- Propiedad del archivo: CONSTRUNARIO
- Formato: FIEBDC-3/2012
- Programa: Construnario Versión 3.51
- Fecha de los precios: 26/11/2018
- Divisa: EUR

**30454-AD** u POWER STICK - Adhesivo extrafuerte - de CRC
CRC Power Stick es un adhesivo de gran fuerza formulado sin cloruro de metileno u otros disolventes clorados. Proporciona un pegado de gran fuerza en diferentes materiales: aglomerado y hormigón, materiales aislantes, cuero, papel, madera, metal, plástico, etc... Código EAN: 5412386059490
