# FAST STICK - Adhesivo extra rápido - de CRC

- Propiedad del archivo: CONSTRUNARIO
- Formato: FIEBDC-3/2012
- Programa: Construnario Versión 3.51
- Fecha de los precios: 26/11/2018
- Divisa: EUR

**30383-AA** u FAST STICK - Adhesivo extra rápido - de CRC
CRC Fast Stick es un adhesivo en aerosol no clorado de rápida fijación. Esta formula especial proporciona un agarre instantáneo que permite ejercer presión sobre el área de pegado antes de que se haya realizado un endurecimiento total. Código EAN: 5412386028403
