# SOFT LOCK - Fijador temporal - de CRC

- Propiedad del archivo: CONSTRUNARIO
- Formato: FIEBDC-3/2012
- Programa: Construnario Versión 3.51
- Fecha de los precios: 26/11/2018
- Divisa: EUR

**30696-AA** u SOFT LOCK - Fijador temporal - de CRC
Fijador anaeróbico para uniones roscadas, de color azul, desarrollado para soportar presiones medias en uniones roscadas temporales. Fácil de desmontar con herramientas normales. Apropiado para conexiones roscadas entre M5 hasta M16. Código EAN: 5412386056079
