# RIGID SEAL - Sellador de bridas anaeróbico - de CRC

- Propiedad del archivo: CONSTRUNARIO
- Formato: FIEBDC-3/2012
- Programa: Construnario Versión 3.51
- Fecha de los precios: 26/11/2018
- Divisa: EUR

**30699-AA** u RIGID SEAL - Sellador de bridas anaeróbico - de CRC
Adhesivo anaerobico de color naranja basado en esteres de metacrilato, desarrollado para sustituir juntas prefabricadas en tubos mecanizados. El adhesivo tiene un endurecimiento inicial rápido para permitir la aplicación a presión moderada. Código EAN: 5412386769016
