# QUICK FIX - Adhesivo universal de cianoacrilato - de CRC

- Propiedad del archivo: CONSTRUNARIO
- Formato: FIEBDC-3/2012
- Programa: Construnario Versión 3.51
- Fecha de los precios: 26/11/2018
- Divisa: EUR

**30709-AB** u QUICK FIX - Adhesivo universal de cianoacrilato - de CRC
Adhesivo transparente de cianocrilato para una unión fuerte y rápida de piezas no estructurales. Une plástico y metal. Permite un tiempo amplio de posicionamiento de las piezas a unir. Código EAN: 5412386056055
