# EXTRA LOCK - Fijador permanente. Retenedor - de CRC

- Propiedad del archivo: CONSTRUNARIO
- Formato: FIEBDC-3/2012
- Programa: Construnario Versión 3.51
- Fecha de los precios: 26/11/2018
- Divisa: EUR

**30697-AA** u EXTRA LOCK - Fijador permanente. Retenedor - de CRC
Fijador para roscas y retenedor de rodamientos, desarrollado para soportar fuertes presiones para la unión permanente de uniones roscadas y para la fijación de rodamientos. Difícil o no es posible el desmontaje con herramientas normales. Código EAN: 5412386056109
