# EASY SEAL - Sellador de tuberías - de CRC

- Propiedad del archivo: CONSTRUNARIO
- Formato: FIEBDC-3/2012
- Programa: Construnario Versión 3.51
- Fecha de los precios: 12/12/2018
- Divisa: EUR

**30698-AA** u EASY SEAL - Sellador de tuberías - de CRC
Sellador de roscas blanco desarrollado y para sellar uniones roscadas a presiones moderadas. Permite el reposicionamiento en las conexiones tratadas. Fácil de desmontar con herramientas normales incluso después de algunos años. Código EAN: 5412386768019
