# EJECTOR LUBE - Lubricante de alto rendimiento - de CRC

- Propiedad del archivo: CONSTRUNARIO
- Formato: FIEBDC-3/2012
- Programa: Construnario Versión 3.51
- Fecha de los precios: 26/11/2018
- Divisa: EUR

**32955_AA** u EJECTOR LUBE - Lubricante de alto rendimiento - de CRC
Lubricante de alto rendimiento de larga duración con PTFE para pines de eyección. Ejector lube tiene un poder de lubricación excepcional, incluso en condiciones extremas: altas temperaturas, alta presión, altas temperaturas lineales. • Elimina los problemas de gripaje de los eyectores o cavidades. • Elimina el arrastre de productos grasos y la contaminación en el lado estético de las piezas moldeadas. • Contribuye a la estanqueidad al nivel del eyector. • No carboniza, dejando huellas negras en la pieza acabada. Código EAN: 5412386065590
